# Uferrevitalisierung -instandsetzung MgS km 10,20-11,020 l.U.
Angebotsaufforderung (GAEB DA XML 3.2, DA83)
Projekt: BBD_10
Währung: EUR
Nebenangebote zugelassen: ja
Auftraggeber: WSA Spree-Havel, Standort Berlin, Mehringdamm 129, 10965 Berlin, Telefon 030 69532-0, E-Mail wsa-spree-havel@wsv.bund.de
Erstellt mit: GXML Toolbox V3.3 R20210630, iTWO_64 V10.0.894, 05.08.2026

## BBD_10 Uferrevitalisierung -instandsetzung MgS km 10,20-11,020 l.U.
Datum: 05.08.2026

### Abschnitt 1 Baustelleneinrichtung

#### Unterabschnitt 1.1 Allgemeine Baustelleneinrichtung

**1.1.10 Baustelle einrichten aller Abschnitte*Fläche des AN Zufahrt vorhanden*Vers.d.AN Vorh.+Betr.ges.**
*** Pauschalposition
StL-Nr. 2120410112001102
Baustelle für die vertragsgemäße Durchführung der
Bauleistungen einrichten.
Soweit nicht für bestimmte Leistungen das Einrichten
der Baustelle als besonderer Ansatz im LV enthalten
ist, umfasst die Pauschale die Vergütung der Baustelleneinrichtung einschl. der Geräte, Gerüste und
dgl. für alle Bauleistungen.
Abschläge auf die Pauschale werden nach Leistungsstand der Baustelleneinrichtung vergütet.
sämtlicher Abschnitte des LV.
Einrichtungsfläche wird vom AG nicht zur Verfügung
gestellt.
Zufahrt zur Baustelle nach Leistungsbeschreibung
ist vorhanden.
Ver- und Entsorgungseinrichtungen herstellen.
Vorhalten, Unterhalten und Betreiben der Baustelleneinrichtung einschl. Geräte, Gerüste und dgl. werden gesondert vergütet.
Menge: 1,000 Psch
Leistungsbereichkatalog: 204

**1.1.20 Baust.einrichtung vorh.u.betreiben**
StL-Nr. 2120410600
Baustelleneinrichtung vorhalten, unterhalten und betreiben. Außer den vollen Monaten werden Teilzeiten
nach Tagen zu 1/30 des Einheitspreises vergütet.
Menge: 6,000 Mt
Leistungsbereichkatalog: 204

**1.1.30 Baustelle räumen aller Abschnitte**
*** Pauschalposition
StL-Nr. 21204111100000
Baustelle räumen. Soweit nicht für bestimmte Leistungen
das Räumen der Baustelle als besonderer Ansatz
enthalten ist, umfasst die Pauschale die Vergütung
der Baustellenräumung für alle Leistungen.
sämtlicher Abschnitte des LV.
Menge: 1,000 Psch
Leistungsbereichkatalog: 204

**1.1.40 Einm. GkdB, BE gesondert**
*** Pauschalposition
StL-Nr. 21204121
Einmalige und zeitunabhängige Gemeinkosten der Bau-
Stelle ausweisen.
Sofern nicht in gesonderten Positionen erfasst, umfasst
die Pauschale die Vergütung aller einmaligen und zeitunabhängigen Gemeinkosten der Baustelle für das Unterhalten, Betreiben und Vorhalten der Baustelle, wie
z.B., Technische Bearbeitung, Verkehrskosten der Baustelle, Abrechnung und Vermessung, Baustellenversicherungen, sonstige einmalige Gemeinkosten.
Baustelle einrichten und Baustelle räumen werden
gesondert vergütet.
Abschläge auf die Pauschale werden nach Leistungsstand
vergütet.
Menge: 1,000 Psch
Leistungsbereichkatalog: 204

**1.1.50 Baust.infoschild anf. und aufst.**
StL-Nr. 212045079999
Baustelleninformationsschild einschließlich Aufstellvorrichtung nach Leistungsbeschreibung anfertigen und
beschriften, zur Baustelle anfahren und standsicher
aufstellen.
Notwendige Erdarbeiten ausführen, Fundamente herstellen.
Statischen Nachweis erbringen.
Baustelleninformationsschild während der Bauzeit
unterhalten und säubern.
Größe 'Höhe* Breite: 2 m * 3 m'

Zusatzschilder 'Hinweisschilder: umlaufender
roter Rand mit 10 cm Stärke; schwarze Schrift auf
weißem Grund; Schriftgröße 20 cm;
Aufschrift: „Achtung Baustelle!
Uferinstandsetzung bei MgS km 10,20-11,020 l. U.
UKW- Kanal 10."
Die Leistung beinhaltet die Kontaktaufnahme mit Flächeneigentümern und ggfls. die Einholung von Genehmigungen zur Aufstellung der Schilder auf Flächen Dritter, sofern keine geeigneten WSV eigenen Flächen zur Aufstellung der Schilder zur Verfügung stehen.'

Beleuchtung 'Hinweisschilder sind nachts dauerhaft und
blendfrei zu beleuchten.
Standorte der Schilder nach Anweisung des AG, ggf.
Böschungsbereich, inkl. Freischneidearbeiten bei Bewuchs.
Abbau und Entsorgung der Schifffahrtszeichen wird gesondert vergütet.'
Menge: 1,000 St
Leistungsbereichkatalog: 204

**1.1.60 Baust.infoschild abbauen*Verwerten**
StL-Nr. 212045179991
Baustelleninformationsschild und Aufstellvorrichtung
abbauen, Fundamente abbrechen, Abbruchgut nach Wahl
des AN schadlos entsorgen.
Benutzte Fläche entsprechend dem ursprünglichen
Zustand herrichten.
Größe 'Höhe* Breite: 2 m * 3 m'

Zusatzschilder 'Hinweisschilder: umlaufender
roter Rand mit 10 cm Stärke; schwarze Schrift auf weißem Grund; Schriftgröße 20 cm;
Aufschrift: „Achtung Baustelle!
Uferinstandsetzung bei MgS km 10,20-11,020 l. U.
UKW- Kanal 10.'

Beleuchtung 'Hinweisschilder sind nachts dauerhaft und
blendfrei zu beleuchten'

Baustelleninformationsschild und Aufstellvorrichtung
nach Wahl des AN entsorgen.
Menge: 1,000 St
Leistungsbereichkatalog: 204

**1.1.70 Profilpunkte für Querpeilungen einrichten und unterhalten**
Profilpunkte entlang der Baustelle im Abstand von 2 m von der Uferlinie einmessen, herstellen und für die Bauzeit als Stationierungspunkte unterhalten.
MgS km 10,2 - 11,020 linkes Ufer.
Profilpunkte am Baufeldanfang und -ende sowie im vorgegebenen Abstand.
Profilabstand: alle 25 m in der Fahrrinnenachse.
Einschl. fortlaufender Nummerierung.
Einschl. Höheneinmessung (Baupegel).
Einschl. erforderlichen Materials.
Einschl. Nachsetzen bei Verlust.
Ausführung laut Baubeschreibung.
Menge: 34,000 St

**1.1.80 Querpeilungen durchführen und dokumentieren**
Querpeilungen entlang des Baubereiches durchführen;
Landseitig bis 2 m von der Uferlinie im Bestand;
wasserseitig bis 5 m von der Uferlinie im Bestand;
Profilabstand: alle 25 m in der Fahrrinnenachse
zwischen MgS km 10,2 - 11,020 linkes Ufer.
Peilart: Stangenpeilung;
Zeitpunkt 1. Querpeilung: vor den Erdarbeiten zum Freilegen der Pfahlreihe;
Zeitpunkt 2. Querpeilung: nach der Böschungsprofilierung mit Kies.
Ergebnis innerhalb von 5 Werktagen dem AG vorlegen;
in einfacher Papierform und digital.
Messprotokoll und grafische Darstellung.
Ausführung laut Baubeschreibung.
Menge: 2,000 St

### Abschnitt 2 Technische Bearbeitung

#### Unterabschnitt 2.1 Baustellenpläne

**2.1.10 Bauzeitenplan aufstellen Leistungen LV*Balkenpl. Fort. Bauabl.**
*** Pauschalposition
StL-Nr. 1420240310110909
Bauzeitenplan mit einer Aufgliederung in Planung,
Lieferung, Herstellung, ggf. Montage und Erprobung nach
Abschnitten des LV prüffähig aufstellen.
Abhängigkeiten der Vorgänge darstellen.
Vereinbarte Termine und Abläufe berücksichtigen
für alle Leistungen des LV
als Balkenplan
Fortschreibung entsprechend dem Bauablauf
Lieferung digital im Archiv-/Druckformat = 'PDF, Version A-1'

Lieferung 'auf Papier, weiß, Anzahl 2fach, Druckbild = farbig'
Menge: 1,000 Psch
Leistungsbereichkatalog: 202

**2.1.20 Baustelleneinrichtungsplan aufst. Leistungen LV Datenübergabe VU**
*** Pauschalposition
StL-Nr. 14202943191900
Baustelleneinrichtungsplan mit Darstellung
der Baustelleneinrichtung einschließlich Lager- und
Verkehrsflächen, Wohncontainer, Ver- und Entsorgungsleitungen, Mischanlagen, Krane, usw. aufstellen
für alle Leistungen des LV
Lieferung digital im Archiv-/Druckformat = 'PDF, Version A-1'

Medium für die Datenübergabe nach Vertragsunterlagen
Lieferung 'auf Papier, weiß, Anzahl 2fach, Druckbild = farbig'
Menge: 1,000 Psch
Leistungsbereichkatalog: 202

**2.1.30 Transport-/Logistikkonzept Leistungen LV*Bericht**
*** Pauschalposition
StL-Nr. 1420295311009090
Transport- und Logistikkonzept auf Grundlage der
Ausführungsunterlagen, des Bauzeitenplans sowie
behördlicher Anordnungen/ Genehmigungen aufstellen
und fortschreiben
für alle Leistungen des LV
Art des Konzeptes = Bericht
Lieferung digital im Archiv-/Druckformat = 'PDF, Version A-1'

Lieferung 'auf Papier, weiß, Anzahl 2fach, Druckbild = farbig'
Menge: 1,000 Psch
Leistungsbereichkatalog: 202

#### Unterabschnitt 2.2 Ausführungsunterlagen

**2.2.10 Ausführungsunterlagen aufstellen Leistungen LV**
*** Pauschalposition
StL-Nr. 1420221319909090
Die Ausführungsunterlagen sind aus den zur Verfügung
gestellten Unterlagen zu entwickeln und aufzustellen
für alle Leistungen des LV
Art der Ausführungsunterlagen = 'Lageplan mit Uferlinie; Querschnitte; mit allen für die Prüfung, Fertigung, Montage, Inbetriebsetzung und dem Betrieb erforderlichen Angaben und Darstellungen'

Lieferung digital in Dateiformat/Version = 'nach Vertragsunterlagen. Ausführungsszeichnungen in digitaler Form
prüffähig und modellkonform in Vektorgrafik
Format Querschnitte = dgn (Micro station design)
Format Lageplan = dgn (Micro station design) und dxf
Version = "V8i" und im dxf-Format'

Lieferung digital im Archiv-/Druckformat = 'PDF, Version A-1'

Lieferung 'auf Papier, weiß, Anzahl 2fach, Druckbild = farbig'
Menge: 1,000 Psch
Leistungsbereichkatalog: 202

#### Unterabschnitt 2.3 Bestandsunterlagen

**2.3.10 Bestandsunterlagen aufstellen Leistungen LV**
*** Pauschalposition
StL-Nr. 1420231319909090
Bestandsunterlagen aus den Ausführungszeichnungen/
-unterlagen entwickeln und aufstellen
für alle Leistungen des LV
Art der Bestandsunterlagen = 'Lageplan mit Uferlinie; Querschnitte; Ergebnisse der Querpeilung;
Zertifizierung aller eingebauten Materialien;
Fotos aus dem Baugeschehen- Dokumentation wesentlicher Arbeitsschritte-;'

Lieferung digital in Dateiformat/Version = 'nach Vertragsunterlagen. Bestandszeichnungen in digitaler Form
prüffähig und modellkonform in Vektorgrafik
Format Querschnitte = dgn (Micro station design)
Format Lageplan = dgn (Micro station design) und dxf
Version = "V8i" und im dxf-Format'

Lieferung digital im Archiv-/Druckformat = 'PDF, Version A-1'

Lieferung 'auf Papier, weiß, Anzahl 2fach, Druckbild = farbig'
Menge: 1,000 Psch
Leistungsbereichkatalog: 202

### Abschnitt 3 Arbeitssicherheit

#### Unterabschnitt 3.1 Arbeitssicherheit

**3.1.10 Vorankündigung aufstellen**
*** Pauschalposition
StL-Nr. 14202503
Vorankündigung nach Baustellenverordnung Par. 2, Abs. 2
vorbereiten, mit AG abstimmen und spätestens 2 Wochen
vor Einrichten der Baustelle der zuständigen Behörde
übermitteln.
Vorankündigung sichtbar und witterungsgeschützt auf
der Baustelle aushängen und bei erheblichen Änderungen
i.S.v. Par. 2, Abs.2, Satz 2 der Baustellenverordnung
während der Bauzeit anpassen
Menge: 1,000 Psch
Leistungsbereichkatalog: 202

**3.1.20 SiGe-Plan aufstellen**
*** Pauschalposition
StL-Nr. 142025139090
Sicherheits- und Gesundheitsschutzplan gemäß Par. 2,
Abs. 3 der Baustellenverordnung nach Unterlagen des AG
erstellen, mit dem Sicherheits- und Gesundheitsschutzkoordinator abstimmen und bei erheblichen Änderungen
i.S.v. Par. 3, Abs. 3, Nr. 3 der Baustellenverordnung
in der Ausführung des Bauvorhabens anpassen.
Sicherheits- und Gesundheitsschutzplan für jeden
Beschäftigten einsehbar auf der Baustelle vorhalten.
RAB 31 (Regeln zum Arbeitsschutz auf Baustellen) ist
zu berücksichtigen
Lieferung digital im Archiv-/Druckformat = 'PDF, Version A-1'

Lieferung 'auf Papier, weiß, Anzahl 2fach, Druckbild = farbig'
Menge: 1,000 Psch
Leistungsbereichkatalog: 202

**3.1.30 SiGe-Koordinator stellen Begeh. ohne Verg.**
*** Pauschalposition
StL-Nr. 1420252301
Sicherheits- und Gesundheitsschutzkoordinator zur
Umsetzung der Anforderungen nach Baustellenverordnung
Par. 3 stellen. Koordination, Überwachung und Organisation während der Bauzeit durchführen und dokumentieren.
Qualifikation des Koordinators nach RAB 30 (Regeln zum
Arbeitsschutz auf Baustellen)
Baustellenbegehungen werden nicht gesondert vergütet
Menge: 1,000 Psch
Leistungsbereichkatalog: 202

**3.1.40 Unterweisungen des AG durchführen 5 Pers.**
StL-Nr. 1420255301
Unterweisung von Personal des AG gemäß BGV A1, Par. 4
durch SiGe-Koordinator durchführen.
Dokumentation und Unterweisungsunterlagen dem AG
übergeben.
Personal in Gruppen bis 5 Personen.
Menge: 1,000 St
Leistungsbereichkatalog: 202

**3.1.50 SiGeKo Teilnahme an Baubesprechungen**
Teilnahme des SiGe-Koordinators an Baubesprechungen monatlich in Abstimmung mit dem Auftraggeber.
Menge: 6,000 Mt

### Abschnitt 4 Erdarbeiten

#### Unterabschnitt 4.1 Bodenausbau,-transport und -entsorgung

**4.1.10 Oberboden abtragen**
Zwischen MgS km 10,2 - 11,020 linkes Ufer.
Oberboden auf einer Breite von ca. 2,0 m ab landseitiger Uferlinie der vorhandenen Holzpfahlreihe profilgerecht lösen und direkt laden auf Wasserfahrzeug des AN.
Der Aushub erfolgt auf einer Breite von ca. 1,2 m ab landseitiger Uferliniebis bis zu einer Tiefe von 0,3 m unter GOK.
Im hinteren landseitigen Teil der Baugrube erfolgt der Aushub nur soweit notwendig, um die spätere Anböschung zur GOK mit Neigung von ca. 1:3 zu gewährleisten.
Abtransport und Entsorgung des Oberbodens werden gesondert vergütet.
Menge des aufzunehmenden Bodens rund 315 m3.
Boden mit Steinen, Mauerwerks- und Betonresten, Holz, Me-
tall/Schrott durchsetzt.
Einschl. Entnahme von Steinen, Mauerwerks- und Betonresten, Holz, Metall/Schrott.
Einschließlich glattes Abtrennen/ Nachschneiden von durch Eingriff in den Oberboden beschädigten Wurzeln.
Baugrund = 'nach Baubeschreibung'
Ausführung gemäß Zeichnung und Baubeschreibung.
Menge: 315,000 m3

**4.1.20 Abtrag Boden zur Freisetzung der Holzpfahlreihe durchführen**
Zwischen MgS km 10,2 - 11,020 linkes Ufer.
Freisetzen der vorhandenen Holzpfahlreihe durchführen durch profilgerechtes Lösen des Bodens in einer Breite von ca. 1,0 m ab landseitiger Uferlinie.
Abtragtiefe ca. 0,3m unterhalb der Höhe der Gewässersohle vor der Holzpfahlreihe. Wassertiefe variiert im Baufeld. Abtragtiefe entsprechend der Ergebnisse der 1. Querpeilung abschnittsweise an Wassertiefe anpassen.
Boden direkt laden auf Wasserfahrzeug des AN.
Abtransport und Entsorgung des Bodens werden gesondert vergütet.
Menge des aufzunehmenden Bodens rund 1050 m3.
Boden mit Steinen, Mauerwerks- und Betonresten, Holz, Me-
tall/Schrott durchsetzt.
Einschl. Entnahme von Steinen, Mauerwerks- und Betonresten, Holz, Metall/Schrott.
Bodenzwischenlagerung nur auf Schuten.
Einschließlich glattes Abtrennen/ Nachschneiden von durch Eingriff in den Boden beschädigten Wurzeln.
Baugrund = 'nach Baubeschreibung'.
Ausführung gemäß Zeichnung und Baubeschreibung.
Menge: 1050,000 m3

**4.1.30 Nicht gefährlicher Abfall transportieren Transportentf. bis 75 km**
Abfall (Oberboden, Boden) von den temp. Liegestellen im Baufeld zur Umschlagstelle des vom AN gewählten Entsorgers im ggf. gebrochenen Transport befördern.
Material: Oberboden, Boden mit Zuordnung nicht gefährlicher Abfall.
Einfacher Transportweg: bis 75 Wasserstraßenkilometer.
Ausführung laut Baubeschreibung.
Angaben im Bieterangaben-Verzeichnis über
Transporteur '....................................................'
.
Menge: 1830,000 t

**4.1.40 Oberboden entsorgen Zuordnung nach ErsatzbaustoffV bis BM-F1**
Ausgebauten Oberboden an der Umschlagstelle des Entsorgers umschlagen und für Entsorgung bereitstellen.
Aushubmaterial (Oberboden) beim Entsorger nach Wahl des AN ordnungsgemäß und schadlos auf Nachweis entsorgen.
Bodenklasse nach DIN 18 300: 1.
Einschl. Verwertung/ Entsorgung des Oberbodens.
Kosten für Umschlag (Schute/ Land) sowie Deponie und
Verwertung sind einzurechnen.
Zuordnung nach ErsatzbaustoffV: bis BM-F1.
Ausführung laut Baubeschreibung.
Angaben im Bieterangaben-Verzeichnis über
Entsorger '....................................................'
.
Menge: 70,000 t

**4.1.50 Oberboden entsorgen Zuordnung nach ErsatzbaustoffV bis BM-F3**
Ausgebauten Oberboden an der Umschlagstelle des Entsorgers umschlagen und für Entsorgung bereitstellen.
Aushubmaterial (Oberboden) beim Entsorger nach Wahl des AN ordnungsgemäß und schadlos auf Nachweis entsorgen.
Bodenklasse nach DIN 18 300: 1.
Einschl. Verwertung/ Entsorgung des Oberbodens.
Kosten für Umschlag (Schute/ Land) sowie Deponie und
Verwertung sind einzurechnen.
Zuordnung nach ErsatzbaustoffV: bis BM-F3.
Ausführung laut Baubeschreibung.
Angaben im Bieterangaben-Verzeichnis über
Entsorger '....................................................'
.
Menge: 330,000 t

**4.1.60 Oberboden transportieren gefährlicher Abfall Transportentf. bis 75 km**
Oberboden von den temp. Liegestellen zur zugewiesenen Umschlagsstelle (Umschlag Wasser/ Land) transportieren.
Ausgebauten Oberboden an dem vom AG benannten Umschlagplatz umschlagen.
Bodenklasse nach DIN 18 300: 1.
Kosten für Umschlag (Schute/ Land) sind einzurechnen.
Material: Oberboden mit Zuordnung gefährlicher Abfall.
Zuordnung nach EBV: größer BM-F3
Einfacher Transportweg: bis 75 Wasserstraßenkilometer.
Ausführung laut Baubeschreibung.
Angaben im Bieterangaben-Verzeichnis über
Transporteuer '....................................................'
.
Menge: 70,000 t

**4.1.70 Boden entsorgen Zuordnung nach ErsatzbaustoffV bis BM-F1**
Ausgebauten Boden an der Umschlagstelle des Entsorgers umschlagen und für Entsorgung bereitstellen.
Aushubmaterial (Boden) beim Entsorger nach Wahl des AN ordnungsgemäß und schadlos auf Nachweis entsorgen.
Bodenklasse nach DIN 18 300: 2 / 3.
Einschl. Verwertung/ Entsorgung des Bodens.
Kosten für Umschlag (Schute/ Land) sowie Deponie und
Verwertung sind einzurechnen.
Zuordnung nach ErsatzbaustoffV: bis BM-F1.
Ausführung laut Baubeschreibung.
Angaben im Bieterangaben-Verzeichnis über
Entsorger '....................................................'
.
Menge: 250,000 t

**4.1.80 Boden entsorgen Zuordnung nach ErsatzbaustoffV bis BM-F3**
Ausgebauten Boden an der Umschlagstelle des Entsorgers umschlagen und für Entsorgung bereitstellen.
Aushubmaterial (Boden) beim Entsorger nach Wahl des AN ordnungsgemäß und schadlos auf Nachweis entsorgen.
Bodenklasse nach DIN 18 300: 2 / 3.
Einschl. Verwertung/ Entsorgung des Bodens.
Kosten für Umschlag (Schute/ Land) sowie Deponie und
Verwertung sind einzurechnen.
Zuordnung nach ErsatzbaustoffV: bis BM-F3.
Ausführung laut Baubeschreibung.
Angaben im Bieterangaben-Verzeichnis über
Entsorger '....................................................'
.
Menge: 1180,000 t

**4.1.90 Boden transportieren gefährlicher Abfall Transportentf. bis 75 km**
Boden von den temp. Liegestellen zur zugewiesenen Umschlagsstelle (Umschlag Wasser/ Land) transportieren.
Ausgebauten Boden an dem vom AG benannten Umschlagplatz umschlagen.
Bodenklasse nach DIN 18 300: 2 / 3.
Kosten für Umschlag (Schute/ Land) sind einzurechnen.
Material: Boden mit Zuordnung gefährlicher Abfall.
Zuordnung nach EBV: größer BM-F3
Einfacher Transportweg: bis 75 Wasserstraßenkilometer.
Ausführung laut Baubeschreibung.
Angaben im Bieterangaben-Verzeichnis über
Transporteuer '....................................................'
.
Menge: 250,000 t

**4.1.100 Probenahme und Analyse ausgebauter Stoffe Boden**
Notwendige Beprobung und Analysen zur Einordnung gemäß
Mindest- Untersuchungsprogramm nach MantelV durchführen.
Dies umfasst Untersuchungen nach
ErsatzbaustoffV (EBV Anlage 1 Tabelle 3),
BBodschV (BBodSchV Anlage 1 Tabellen 1 und 2)
und DepV des Aushubmaterials.
Einschl. Untersuchung zusätzlicher Parameter nach
Baubeschreibung.
Probenahme nach LAGA M 32/ PN 98, einschl. Erstellung von
Mischproben durch den AN im Beisein des AG.
Die Probenahme erfolgt getrennt nach Oberboden (2 Stk.) und Boden (4 Stk.).
Probenahmen erfolgen gemäß den am Anfallort geltenden
behördlichen Vorgaben, getrennt nach Herkunft der Materialien
bzw. den Vorgaben des Entsorgers mit Probenahmeprotokoll,
einschl. Analyse und dazugehörigem Bericht bzw.
abfallrechtlicher Einstufung.
Ausführung der Probenahmen, Untersuchungen und Bewertungen durch ein für diese Tätigkeiten akkreditiertes
Institut. Akkreditierung durch eine zugelassene
Akkreditierungsstelle.
Angaben im Bieterangaben-Verzeichnis über
Firma-Labor '....................................................'
.
Abbruchmaterial/ Ausbaustoff: Oberboden, Boden.
Menge: 6,000 St

#### Unterabschnitt 4.2 Separation und Entsorgung Abfall Erdbau

**4.2.10 Separation von Abfall aus Erdbau**
Separation und Trennung von Schrott und bergungsfremden Gegenständen innerhalb der anfallenden Erdarbeiten der
Baumaßnahme:
Separation und Trennung von Wasserbausteinen, Schrott,
Altholz aus Wasserbau, Holz, Kunststoffen, urbanen Abfall,
Beton, Beton- und Mauerwerk, Keramik, Glas, Reifen u. a.
Anfallort: gesamte Baustelle beim Abtrag des Oberbodens und Freisetzen der Holzpfahlreihe.
Separation und Trennung- Ort: Baustelle bzw. zentrale
Liegestelle.
Separation und Trennung: Siebung Wasserbausteine
Separation und Trennung: Schrott und bergungsfremde Gegenstände mit einer Kantenlänge >0,20m
Separation und Trennung: urbaner Abfall Hausmüll
Separation und Trennung: Glas Keramik
Separation und Trennung: Reifen
Separation und Trennung: Holz
Separation und Trennung: Altholz aus Wasserbau
Separation und Trennung: Mauerwerk- und Mauerwerksteile
Separation und Trennung: Beton- und Betonbauteile.
Menge: 15,000 t

**4.2.20 Abtransport und Entsorgung Bauschutt**
Aussortierter Bauschutt verladen, zum vom AN gewählten Entsorger transportieren und ordnungsgemäß und schadlos auf Nachweis entsorgen.
Kosten für Umschlag (Schute/ Land) sind einzurechnen.
Angaben im Bieterangaben-Verzeichnis über
Transporteur '....................................................'
,
Entsorger '....................................................'
.
Menge: 10,000 t

**4.2.30 Abtransport und Entsorgung Metall/ Schrott**
Aussortiertes Metall/ Schrott verladen, zum vom AN gewählten Entsorger transportieren und ordnungsgemäß und schadlos auf Nachweis entsorgen.
Kosten für Umschlag (Schute/ Land) sind einzurechnen.
Angaben im Bieterangaben-Verzeichnis über
Transporteur '....................................................'
,
Entsorger '....................................................'
.
Menge: 2,500 t

**4.2.40 Abtransport und Entsorgung Baumischabfall**
Aussortierter Baumischabfall verladen, zum vom AN gewählten Entsorger transportieren und ordnungsgemäß und schadlos auf Nachweis entsorgen.
Kosten für Umschlag (Schute/ Land) sind einzurechnen.
Angaben im Bieterangaben-Verzeichnis über
Transporteur '....................................................'
,
Entsorger '....................................................'
.
Menge: 2,500 t

#### Unterabschnitt 4.3 Stillstandzeiten Schubleichter

**4.3.10 Stillstandzeiten SL Entwässerung**
Stillstands- und Liegezeiten von mit Abfall beladener
Schubleichter an temp. Liegestelle im Baufeld für die Dauer der Entwässerung wässrigen Abfalls über einen Zeitraum von mindestens 48h je SL im Baufeld durchführen
gemäß Baubeschreibung.
Hierzu gehören alle erforderlichen Aufwendungen für die
erforderlichen Personalressourcen, Geräte, Stoffe, Hilfsstoffe
und -mittel, Betriebsstoffe und -mittel.
Einschl. Verholen und Festmachen an den temp. Liegestellen.
Menge: 2150,000 t

**4.3.20 Stillstandzeiten SL - Abfallmanagement**
Stillstands- und Liegezeiten von mit Abfall beladener
Schubleichter an temp. Liegestelle im Baufeld
mit und ohne vorausgehender Entwässerung einschließlich der
Zeiträume für Beprobung- und Analyse bis zur Vorlage des
Ergebnisses der Schadstoffuntersuchung gemäß
Baubeschreibung zur Durchführung des Abfallmanagements
durch den AN.
Hierzu gehören alle erforderlichen Aufwendungen für die
erforderlichen Personalressourcen, Geräte, Stoffe, Hilfsstoffe
und -mittel, Betriebsstoffe und -mittel.
Einschl. Verholen und Festmachen an den temp. Liegestellen.
Umfasst bei Vorliegen von gefährlichem Abfall auch die Stillstands- und Liegezeiten der Schubleichter von nach der Vorlage des Ergebnisses der Schadstoffuntersuchung bis zur Vorlage der Zuweisung der SBB gemäß Baubeschreibung zur Durchführung des Abfallmanagements durch den AG.
Menge: 2150,000 t

### Abschnitt 5 Rückbau

#### Unterabschnitt 5.1 Flächenvorbereitung - Ausholzungsarbeiten u. Aufwuchsbeseitigung

**5.1.10 Baugelände abräumen Aufwuchs*Wiederverw/verwer**
StL-Nr. 1620500210000109
Baugelände abräumen.
Auf dem Baugelände sind vorhanden
Busch-, Hecken- und Baumbestand sowie Aufwuchs bis
0,10 m Stammdurchmesser, 1 m über dem Erdboden
gemessen, mit Wurzeln und Baumstümpfen. Entsorgung
von Schonungen wird gesondert vergütet.
Räumgut der Wiederverwendung/Verwertung nach Wahl
des AN zu führen.
Baugelände 'zwischen MgS km 10,2 - 11,020 linkes Ufer.
Böschungsneigung bis 1 : 10.
Abschnittsbreite: ca. 2,0 m
ab landseitiger Uferlinie der bestehenden Holzpfahlreihe.
Einschließlich Aufnahme von Totholz und Umlagerung außerhalb des Baufeldes.
Einschließlich Entfernung von Baumstümpfen DU an Schnittstelle bis 0,50 m.
Einschließlich Entfernung des Baumbestandes/  Aufwuchses auf der Holzpfahlreihe bis 0,10 m Stammdurchmesser.
Einschließlich Entnahme und Entsorgung von ca. 10 m2 Riesen-Bärenklau und ca. 135 m2 Straußenfarn.
Art der Bearbeitung: nach Wahl des AN.
Das entfernte Material/ Biomasse aus Aufwuchsbeseitigung soll im Hinterland des Baufeldes abgelegt werden.
Entsorgung wird nicht gesondert vergütet.
Abrechnung erfolgt nach ´bearbeiteter Fläche´.'
Menge: 1300,000 m2
Leistungsbereichkatalog: 205

**5.1.20 Baumstümpfe roden, weiterverwenden Laub/Nadelbäume*DU größer 0,50 m Wiederverw/verw***
Baumstümpfe bereits gefällter Bäume mit Wurzeln roden und weiterverwenden.
Zwischen MgS km 10,2 - 11,020 linkes Ufer.
Stümpfe und Wurzeln von Laub- und Nadelbäumen.
DU an der Schnittstelle über 0,50 m.
Böschungsneigung bis 1 : 10.
Die Verfüllung der Wurzellöcher erfolgt im Zuge der Nassbaggerarbeiten zur Böschungsprofilierung und wird gesondert vergütet.
Entnommene Baumstümpfe und Wurzeln sollen im Hinterland des Baufeldes abgelegt werden. Entsorgung wird nicht gesondert vergütet.
Angaben im Bieterangaben-Verzeichnis über
Technik Beseitigung '....................................................'
.
Menge: 8,000 St

**5.1.30 Baum fällen Durchm. 10-20 cm**
Bäume fällen zwischen MgS km 10,2 - 11,020 linkes Ufer.
Einzelbäume, Stammdurchmesser 10 bis 20 cm.
Gemessen wird der Durchmesser 1,00 m über dem Erdboden.
Durchführung gemäß Baubeschreibung.
Gefällte Bäume und Wurzeln sollen im Hinterland des Baufeldes abgelegt werden. Entsorgung wird nicht gesondert vergütet.
Einschl. Entnahme der Baumstümpfe mit Wurzeln der gefällten Bäume.
Böschungsneigung bis 1 : 10.
Durchführung gemäß Baubeschreibung.
Angaben im Bieterangaben-Verzeichnis über
Technik Beseitigung '....................................................'
.
Menge: 147,000 St

**5.1.40 Baum fällen Durchm. 20-30 cm**
Bäume fällen zwischen MgS km 10,2 - 11,020 linkes Ufer.
Einzelbäume, Stammdurchmesser 20 bis 30 cm.
Gemessen wird der Durchmesser 1,00 m über dem Erdboden.
Durchführung gemäß Baubeschreibung.
Gefällte Bäume und Wurzeln sollen im Hinterland des Baufeldes abgelegt werden. Entsorgung wird nicht gesondert vergütet.
Einschl. Entnahme der Baumstümpfe mit Wurzeln der gefällten Bäume.
Böschungsneigung bis 1 : 10.
Durchführung gemäß Baubeschreibung.
Angaben im Bieterangaben-Verzeichnis über
Technik Beseitigung '....................................................'
.
Menge: 11,000 St

**5.1.50 Starkäste kürzen**
Starkäste je Einzelbaum kürzen zwischenMgS km 10,2 - 11,020 linkes Ufer.
Starkast DU über 0,10 m an der Schnittstelle gemessen.
Äste erforderlichenfalls auf Zugast einkürzen oder auf Astring
absägen.
Höhe des lichten Raumes = 7,00 m über Mittelwasser.
Breite des lichten Raumes = ca. 2,0 m ablandseitiger Uferlinie der bestehenden Holzpfahlreihe.
Gekürzte Starkäste sollen im Hinterland des Baufeldes abgelegt werden. Entsorgung wird nicht gesondert vergütet .
Einkürzen von Starkästen nach Baubeschreibung.
Schnittgut der Wiederverwendung/Verwertung nach Wahl
des AN zu führen. Entsorgung wird nicht gesondert vergütet.
Böschungsneigung bis 1 : 10.
Abrechnung erfolgt nach ´Stück bearbeiteter Einzelbaum'.
Angaben im Bieterangaben-Verzeichnis über
Technik Beseitigung '....................................................'
.
Menge: 5,000 St

**5.1.60 Stammschutz herstellen*Höhe 2 m Polsterung**
StL-Nr. 242070609119
Stammschutz aus Holzverschalung mit Polsterung
gegen mechanische Schäden herstellen und bis zum
Abschluss der Arbeiten unterhalten.
Stamm-DU '40 bis 80 cm, sowie 1 Stk. 100 und 1 Stk. 110 cm jeweils 1,0 m über dem Erdboden gemessen'

Mindesthöhe 2 m.
Art der Polsterung Kunststoffdränrohre DU 10 cm.
Mindestdicke der Bretter '20 mm'
Menge: 23,000 St
Leistungsbereichkatalog: 207

**5.1.70 Stammschutz abbauen*Höhe 2 m Polsterung*Brettdicke**
StL-Nr. 24207065911199
Stammschutz aus Holzverschalung mit Polsterung
Abbauen.
Stamm-DU '40 bis 90 cm, 1,0 m über dem Erdboden
gemessen'

Schutzhöhe 2 m.
Art der Polsterung Kunststoffdränrohre DU 10 cm.
Dicke der Bretter 20 mm.
Abgebautes Material 'der Wiederverwendung/Verwertung nach Wahl des AN zuführen. Entsorgung wird nicht gesondert vergütet.'
Menge: 23,000 St
Leistungsbereichkatalog: 207

#### Unterabschnitt 5.2 Absetzen der Holzpfahlreihe

**5.2.10 Rückbau der alten Pfahlköpfe**
Holzpfahl gemäß Leistungsbeschr. mit Trennschnitt
horizontal auf einheitlicher Höhe kürzen. Wasserstände gemäß Leistungsbeschreibung.
Unsaubere Schnittkanten sind nachzuarbeiten.
Einschl. Entnahme des kompletten geotextilen Filters in den Rückbaubereichen.
Einschl. Ausbauen vorhandener Vergurtung, Verholmung und Verankerung, Stahlwinkel (Wandrückseite Pfahlpakete) sowie Durchtrennen horizontal gesetzter Stahlbolzen. Der auf den Holzpfahlen vorhandene Aufwuchs inkl. Wurzeln ist mit der Flächenvorbereitung unter Position 5.1.10 zu beseitigen und wird an dieser Stelle nicht gesondert vergütet.
Holzpfahl: Kiefer ungeschält, Pfahldurchmesser mind. 14 cm in Pfahlmitte;
MgS km 10,2-11,02 l.U.: Einzelpfähle mit Pfahllänge 3,5 - 4,00 m;
Sollhöhe Pfahlkopf nach Bearbeitung: 0,25 m unter Mittelwasser.
Eventuelle Ausastungsarbeiten am bestehenden Baumbestand
zur Herstellung des gerätebedingten Lichtraumprofils /Freihaltung der Rückbaubereiches von Ästen mit DU bis 0,10 m an der Schnittstelle gemessen sind einzurechnen.
Höhe des lichten Raumes = 7,00 m über Gewässeroberfläche.
Breite des lichten Raumes = 2,00 m ab der vorhandenen Ufersicherung.
Einschließlich Ablagerung des Ausastungsmaterials im Hinterland des Baufeldes.
Abtransport und Entsorgung ausgebauter Materialien wird gesondert vergütet.
Abrechnung erfolgt nach 'bearbeiteter Uferlänge'.
Angaben im Bieterangaben-Verzeichnis über
Trennverfahren '....................................................'
,
Eingesetzte Geräte '....................................................'
.
Menge: 650,000 m

#### Unterabschnitt 5.3 Entsorgungsleistungen Rückbau

**5.3.10 Abtransport Altholz nicht gefährlicher Abfall Transportentf. bis 75 km**
Abgetrennte Pfahlköpfe der Holzpfähle der LV. Pos.  5.2.10 von der temp. Liegestelle zu einer Umschlagstelle nach Wahl des AN transportieren.
Material: zurückgebaute Pfahlköpfe mit Zuordnung nicht gefährlicher Abfall.
Zuordnung nach AltholzV: Altholzkategorie A I.
Einfacher Transportweg: bis 75 Wasserstraßenkilometer.
Ausführung laut Baubeschreibung.
Angaben im Bieterangaben-Verzeichnis über
Transporteur '....................................................'
.
Menge: 15,000 t

**5.3.20 Entsorgung Altholz Zuordnung nach AltholzV A I**
Abgetrennte Pfahlköpfe der Holzpfähle der LV. Pos.  5.2.10 an der Umschlagstelle des Entsorgers nach Wahl des AN umschlagen und für Entsorgung bereitstellen.
Abgetrennte Pfahlköpfe der Holzpfähle beim Entsorger nach Wahl des AN ordnungsgemäß und schadlos auf Nachweis entsorgen.
Material: zurückgebaute Pfahlköpfe mit Zuordnung nicht gefährlicher Abfall.
Zuordnung nach AltholzV: kleiner Altholzkategorie A IV.
Kosten für Umschlag (Schute/ Land) sowie Verwertung sind einzurechnen.
Ausführung laut Baubeschreibung.
Angaben im Bieterangaben-Verzeichnis über
Entsorger '....................................................'
.
Menge: 15,000 t

**5.3.30 Abtransport und Umschlag Altholz gefährlicher Abfall Transportentf. bis 75 km**
Abgetrennte Pfahlköpfe der Holzpfähle der LV. Pos.  5.2.10 von der temp. Liegestelle zur vom AG zugewiesenen Umschlagsstelle (Umschlag Wasser/ Land) transportieren und umschlagen.
Kosten für Umschlag (Schute/ Land) sind einzurechnen.
Material: zurückgebaute Pfahlköpfe mit Zuordnung gefährlicher Abfall.
Zuordnung nach AltholzV: Altholzkategorie A IV.
Einfacher Transportweg: bis 75 Wasserstraßenkilometer.
Angaben im Bieterangaben-Verzeichnis über
Transporteur '....................................................'
.
Menge: 40,000 t

**5.3.40 Abtransport und Entsorgung geotextiler Filter**
Ausgebauter geotextiler Filter der LV. Pos.: 5.2.10 verladen, zum vom AN gewählten Entsorger
transportieren sowie ordnungsgemäß und schadlos auf Nachweis entsorgen.
Kosten für Umschlag (Schute/ Land) sind einzurechnen.
Angaben im Bieterangaben-Verzeichnis über
Transporteur '....................................................'
,
Entsorger '....................................................'
.
Menge: 2,000 t

**5.3.50 Probenahme und Analyse ausgebauter Stoffe Altholz**
Notwendige Beprobung und Analysen zur Einordnung gemäß
AltholzV durchführen.
Probenahmen erfolgen gemäß den am Anfallort geltenden
behördlichen Vorgaben, getrennt nach Herkunft der Materialien
bzw. den Vorgaben des Entsorgers mit Probenahmeprotokoll,
einschl. Analyse und dazugehörigem Bericht bzw.
abfallrechtlicher Einstufung.
Ausführung der Probenahmen, Untersuchungen und Bewertungen durch ein für diese Tätigkeiten akkreditiertes
Institut.
Akkreditierung durch eine zugelassene Akkreditierungsstelle.
Ausführung laut Baubeschreibung.
Angaben im Bieterangaben-Verzeichnis über
Firma-Labor '....................................................'
.
Abbruchmaterial/ Ausbaustoff: Pfahlköpfe der Holzpfähle.
Menge: 1,000 St

### Abschnitt 6 Neuaufbau der Ufereinfassung

#### Unterabschnitt 6.1 Nassbaggerarbeiten und Böschungsprofilierung

**6.1.10 Geotextilen Filter liefern und verlegen hinter Holzpfahlreihe**
Filter aus Geokunststoff liefern und hinter der Holzpfahlreihe nach Zeichnung verlegen und befestigen
zwischen MgS km 10,2-11,020 l.U.
Befestigung des Filters erfolgt mind. alle 1,00 m seitlich am
Pfahlkopf mittels Nägel oder Klammern.
Die Stöße sind mindestens 0,50 m zu überlappen.
Überlappungen werden nicht gesonder vergütet.
Erdarbeiten werden gesondert vergütet.
Einschl. Anschluss an vorhandene Ufersicherung.
Einschl. Einbau/ Befestigung des Filters von Hand.
Angaben im Bieterangaben-Verzeichnis über
Hersteller und BAW -Zulassung '....................................................'
,
Name und Typ des Produkts '....................................................'
.
Ausführung laut Baubeschreibung.
Menge: 1050,000 m2

**6.1.20 Füllboden liefern BM-0**
Füllboden der Klassifikation BM-0 nach Anl. 1 Tab. 3 ErsatzbaustoffV geignet für den Einbau im Wasserschutzgebiet Schutzzonen III B zur Baustelle liefern und bis zum Einbau durch den AN sicher lagern.
Der Einbau des Füllboden wird gesondert vergütet unter Position 6.1.40.
Abrechnung erfolgt nach 'gelieferter Tonnage'.
Menge: 1240,000 t

**6.1.30 Kies 8/32 mm, d50 = 16 -18mm liefern**
Kies der Stufung 8/32 mm und einem d50 = 16 - 18 mm zur Baustelle liefern und bis zum Einbau durch den AN sicher lagern.
Der Einbau der Kiesauflage mit einer Schichtdicke von 0,15 m wird gesondert vergütet unter Position 6.1.40.
Abrechnung erfolgt nach 'eingebauter Tonnage'.
Menge: 315,000 t

**6.1.40 Nassbaggerarbeiten für Böschung/Unterwasserböschung durchführen**
Unterwasserböschung/Böschung mit geliefertem Füllboden und Kies in einer Böschungsneigung nicht steiler als 1: 3 profilgerecht herstellen und verdichten.
Die Lieferung von Füllboden und Kies wird gesondert vergütet unter den Positionen 6.1.20 und 6.1.30.
Zwischen MgS km 10,2-11,020 l.U.
gelieferten Füllböden nach Auftragsprofil gemäß Zeichnung bis 15 cm unter der Oberkante der neuen Pfahlreihe als Hinterfüllung einbauen und verdichten.
Unterwasserböschung/Böschung mit Neigung nicht steiler als
1: 3 profilgerecht herstellen ab ca. 15 cm unter der Oberkante der neuen Fußsicherung bis Oberkante des Geländes am Ende des geplanten Böschungssicherungsbereiches aus Kies. Zusätzlich erfolgt die profilgerechte Integration einer Kiesauflage in die Uferböschung nach Auftragsprofil gemäß Zeichnung. Der Einbau von Kies 8/32 (d50 = 16-18 mm) erfolgt mit einer Mächtigkeit von 0,15 m zwischen Pfahlreihe und Geländeoberkante.
Boden mit Steinen, Mauerwerks- und Betonresten durchsetzt.
Profiltoleranz +-5 cm.
Baugrund = 'nach Baubeschreibung'
Ausführung gemäß Zeichnung und Baubeschreibung.
Abrechnung erfolgt nach 'bearbeiteter Uferlänge'.
Menge: 650,000 m

#### Unterabschnitt 6.2 Pflanzabschnitte

**6.2.10 Röhrichtpflanze liefern Phragmit.austral*Ursprungsgeb. 4**
StL-Nr. 24207221100004
Zertifizierte gebietseigene Röhrichtpflanze liefern.
Phragmites australis (Schilf).
Herkunft = Ursprungsgebiet 4 (Ostdeutsches Tiefland).
Menge: 747,000 St
Leistungsbereichkatalog: 207

**6.2.20 Röhrichtpflanze liefern choenoplectus lacustris *Ursprungsgeb. 4**
Zertifizierte gebietseigene Röhrichtpflanze liefern.
Choenoplectus lacustris (Gewöhnliche Teichbinse).
Herkunft = Ursprungsgebiet 4 (Ostdeutsches Tiefland).
Menge: 747,000 St

**6.2.30 Röhrichtpflanze liefern Lythrum salicaria*Ursprungsgeb. 4**
Zertifizierte gebietseigene Röhrichtpflanze liefern.
Phalaris arundinacea (Rohrglanzgras).
Herkunft = Ursprungsgebiet 4 (Ostdeutsches Tiefland).
Menge: 747,000 St

**6.2.40 Röhricht pflanzen Mit Ballen**
StL-Nr. 242075431909
Pflanzloch herstellen.
Röhricht-Pflanze nach Baubeschreibung ohne Verletzung
der vorhandenen Austriebe und Triebspitzen pflanzen.
Pflanze liefern wird gesondert vergütet.
Pflanze mit Ballen oder Topfballen.
Standort = 'Zwischen MgS km 10,2-11,02 l.U. 4 Stück 20-Meter-Pflanzabschnitte herstellen. Pflanzzone zwischen Oberkante der abgetrennten Pfahlreihe bis zur Böschungsoberkante (Breite ca. 2 m).
Pflanzdichte: 14 St/m2
Phragmites australis (Schilf): 747 Stk
Choenoplectus lacustris (Gewöhnliche Teichbinse): 747 Stk.
Phalaris arundinacea (Rohrglanzgras): 747 Stk.
Wassertiefe = ca. 0,25 m bis GOK'

Fläche = 'Böschung mit Neigung bis ca.1:3'
Menge: 2241,000 St
Leistungsbereichkatalog: 207

### Abschnitt 7 Stundenlohnarbeiten

#### Unterabschnitt 7.1 Geräte

**7.1.10 Verrechnungssatz fuer Schwimmgeraet Schubboot*nach BAV**
StL-Nr. 902301313801
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Schubboot.
Angaben im Bieterangaben-Verzeichnis ueber
Name '....................................................'
,
Eigner '....................................................'
,
Geraete-/Fahrzeugkenn-
groesse '....................................................'
,
Leistungsdaten '....................................................'
.
Menge: 5,000 h
Leistungsbereichkatalog: 230

**7.1.20 Verrechnungssatz fuer Schwimmgeraet Schwimmgreifer*nach BAV**
StL-Nr. 902301311501
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Schwimmgreifer.
Angaben im Bieterangaben-Verzeichnis ueber
Name '....................................................'
,
Eigner '....................................................'
,
Geraete-/Fahrzeugkenn-
groesse '....................................................'
,
Leistungsdaten '....................................................'
.
Menge: 5,000 h
Leistungsbereichkatalog: 230

**7.1.30 Verrechnungssatz fuer Schwimmgeraet Decksprahm*nach BAV**
StL-Nr. 902301312701
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Decksprahm.
Angaben im Bieterangaben-Verzeichnis ueber
Name '....................................................'
,
Eigner '....................................................'
,
Geraete-/Fahrzeugkenn-
groesse '....................................................'
,
Leistungsdaten '....................................................'
.
Menge: 5,000 h
Leistungsbereichkatalog: 230

#### Unterabschnitt 7.2 Arbeitskraft

**7.2.10 Verrechnungssatz für Arbeitskraft Spez.-Facharb.**
StL-Nr. 2120460602
Stundenlohnarbeiten durch Arbeitskräfte auf Anordnung
des AG ausführen.
Abgerechnet wird nach den tatsächlich geleisteten
Arbeitsstunden.
Zuschläge für Lohn- oder Gehaltsnebenkosten und
Zuschläge für Überstunden werden nicht gesondert
vergütet.
Zuschläge für Nacht-, Sonntags- und Feiertagsarbeit
werden als prozentualer Zuschlag zum Verrechnungssatz
nach den tariflichen Festlegungen
gesondert vergütet.
Vorarbeiter, Spezialfacharbeiter, Baumaschinenführer. oder dgl.
Menge: 5,000 h
Leistungsbereichkatalog: 204

**7.2.20 Verrechnungssatz für Arbeitskraft Facharbeiter**
StL-Nr. 2120460603
Stundenlohnarbeiten durch Arbeitskräfte auf Anordnung
des AG ausführen.
Abgerechnet wird nach den tatsächlich geleisteten
Arbeitsstunden.
Zuschläge für Lohn- oder Gehaltsnebenkosten und
Zuschläge für Überstunden werden nicht gesondert
vergütet.
Zuschläge für Nacht-, Sonntags- und Feiertagsarbeit
werden als prozentualer Zuschlag zum Verrechnungssatz
nach den tariflichen Festlegungen
gesondert vergütet.
Facharbeiter, Baugeräteführer, Berufskraftfahrer
Menge: 5,000 h
Leistungsbereichkatalog: 204
